# A45, Dortmund, Martener Straße, Ersatzneubau Brücke, SiGeKo
Angebotsaufforderung (GAEB 90, DA83)
Währung: EUR
Auftraggeber: Autobahn GmbH des Bundes

## A45, Dortmund, Martener Straße, Ersatzne
Datum: 09.06.26

### Abschnitt 00 SiGeKo

#### Unterabschnitt 00.00 Koordination während d. Ausführung

**00.00.0001 Vorankündigung erstellen**
Vorankündigung erstellen
Vorankündigung gem. § 2 (2) BaustellV für jeweils alle
Baulose erstellen und spätestens 2 Wochen vor
Einrichtung der Baustelle nach Rücksprache mit dem AG
der zuständigen Behörde übermitteln. Vorankündigung
sichtbar und witterungsgeschützt auf der Baustelle
aushängen und bei wesentlichen Änderungen während der
Bauzeit anpassen.
Inkl. aller Abstimmungsgespräche.
Menge: 1,000 Psch

**00.00.0002 SiGe-Plan erstellen u. fortschr.**
Sicherheits- und Gesundheitsschutzplan (SiGe-Plan)
erstellen und fortschreiben
Sicherheits- und Gesundheitsschutzplan gem. § 2 (3)
Baustellenverordnung (BaustellV) konkretisiert in RAB
31 und ggf. Projektspezifische Baustellenordnung
fortschreiben und mit den Sicherheits- und
Gesundheitsschutzkoordinatoren weiterer berührter
Baustellen abstimmen.
Bei Änderungen in der Bauausführung bzw. Änderung der
Bauzeit sind der SiGe-Plan und die Baustellenordnung
anzupassen.
Der SiGe-Plan, sowie die geänderten Pläne sind dem AG
3-fach in Papierform und als Datei im Format nach
Wunsch des AG zu übergeben.
Menge: 1,000 Psch

**00.00.0003 Unterlagen f. spät. Arb. fortschr.**
Unterlage für spätere Arbeiten (RAB 32) bei Änderungen
fortschreiben
Unterlagen für spätere Arbeiten gem. § 3 (2) 3
BaustellV, konkretisiert in RAB 32, für jeweils alle
Baulose unter Berücksichtigung der Plan- und
Ausschreibungsunterlagen fortschreiben und abschließen.
Die notwendigen, sicherheitstechnischen Einrichtungen
für spätere bauteilbezogene Arbeiten im Sinne der
Baustellenverordnung d.h. Wartungs- und
Instandsetzungsarbeiten nach DIN 31051 sind mit dem AG
abzustimmen. Die überarbeitete Unterlage für spätere
Arbeiten ist dem AG 3-fach in Papierform und als Datei
im Format nach Wunsch des AG zu übergeben.
Menge: 1,000 Psch

**00.00.0004 SiGeKo stellen**
Sicherheits- und Gesundheitsschutzkoordinator während
der Ausführung des Bauvorhabens stellen und
Sicherheits- und Gesundheitsschutzkoordination
durchführen gem. § 3 BaustellV konkretisiert in RAB
30. Wahrnehmung der übertragenen Bauherrenaufgaben gem.
BaustellV und entsprechend der Leistungsbeschreibung
Überwachung des Sicherheits- und Gesundheitsschutzes
auf den Baustellen.

Durchführung von Baustellenbegehungen (mindestens 1x
wöchentlich) und
Sicherheitsbesprechungen, eine Teilnahme an den
regelmäßigen Baubesprechungen ist nicht notwendig.

Der AN erstellt ein Protokoll zu allen durchgeführten
Terminen, das dem AG 2-Fach in Papierform und als Datei
im Format nach Wunsch des AG zeitnah zu übergeben ist.
Dabei sind alle Kosten für Begehungen oder/und
Besprechungen wie Vorbereitung, Anfahrt/Abfahrt,
Personalkosten und Spesen pauschal einzurechnen.

Begehungen sind entsprechend den
Sicherheitserfordernissen durchzuführen.
Menge: 24,000 Mt

**00.00.0005 Durchführen von Baustellenbegehung**
Durchführen von Baustellenbegehungen in der Bauzeit;
einschl. aller Nebenkosten wie Fahrzeiten, Fahrkosten
etc., einschli. Erstellung und Verteilung von
Begehungsberichte (Dokumentation)
Menge: 100,000 St

USt %: 19,00
